# PIK
Angebotsaufforderung (GAEB DA XML 3.1, DA83)
Währung: EUR
Erstellt mit: G&W CALIFORNIA PRO, CALIFORNIA PRO V15.1.12, 10.02.2026

## Haus K+R
Bauvorhaben:
PIK – Sanierung und Aufstockung Gebäude A26, Bauabschnitt 1+2

Leistungen:
Bodenbelagsarbeiten

Auftraggeber:

Potsdamer Institut für Klimafolgenforschung
Telegrafenberg A31
14473 Potsdam

Ansprechpartner:  ELZ Architekten BDA
  Behlertstraße 6b
  14469 Potsdam
  Julia Müller-Röske

Angebotssumme in EUR

  Angebotssumme, Netto:  ...............................  ...............................

  Zzgl.MwSt, 19%:  ...............................  ...............................

Angebotssumme, Brutto:  ...............................  ...............................

## Baubeschreibung
1. Anlass und Ziel

Das 1897 errichtete, unter Denkmalschutz stehende, Gebäude A26 wurde aus rotem Backstein als Beamtenwohnhaus mit Heliostat auf dem sog. Telegrafenberg in Potsdam errichtet. Auf seinem Dach wurden Messreihen mit dem Heliostaten durchgeführt.
Im Laufe des frühen 20. Jahrhunderts wurden bauliche Veränderungen zur Nutzung als Verwaltungsgebäude vorgenommen.
Das Gebäude soll jetzt saniert und die Nutzfläche erweitert werden. Insbesondere steht eine denkmalgerechte Erweiterung (Aufstockung) des Dachgeschosses im Vordergrund. Derzeit werden das Souterrain sowie das Erdgeschoss für Büros genutzt. Das Dachgeschoss wird als vollwertiger Arbeitsraum ausgebaut, um benötigte, zusätzliche Büroflächen für die Verwaltung zu schaffen.

BGF:  1.110 m2
NF:  825 m2

2. Kurzbeschreibung der Baumaßnahme

Folgende Maßnahmen sind geplant:
- Denkmalgerechte Instandsetzung der Fassaden und Treppen
- Kompletter Dachausbau, Dachumbau, verbunden mit partiellen Anhebungen
- Weitere energetische Optimierung
- Vorbereitung und Teilumsetzung des Energieverbundes mit dem PIK-Gebäude A56 und
  Standort des Abwärme liefernden Großrechners
- Sanierung/Renovierung der Büroflächen und Nebenräume im Sockelgeschoss und
  Hochparterre
- Die Umsetzung der Sanierungsmaßnahmen erfolgt in zwei räumlich und zeitlich getrennten Bauabschnitten
  (BA) im laufenden Dienstbetrieb:

BA 1: Sockelgeschoss und Hochparterre Achse 1-2
BA 2: Sockelgeschoss und Hochparterre Achse 3-4

3. Baustelleneinrichtung

Der AG stellt für den AN kostenfrei im Rahmen der baustellenbedingten und aus den Vergabeunterlagen ersichtlichen technischen Möglichkeiten den für die Baustelleneinrichtung erforderlichen Platz rechtmängelfrei zur Verfügung.

3.1
Die Zufahrt von Baustellenfahrzeugen erfolgt von der Albert-Einstein-Straße über die Zentrale Pforte des PIK am  Telegrafenberg 1, 14473 Potsdam.

3.2
Räume innerhalb des Gebäudes werden nicht zur Verfügung gestellt.

3.3
Sämtliche erforderlichen Arbeits- und Schutzgerüste, gehören entsprechend der Definition nach VOB/C zur Leistung des Auftragnehmers und sind in die Einheitspreise mit einzukalkulieren.

3.4
Vom AG werden entsprechend der Vertragsbedingungen bereitgestellt:
- je ein Anschluss Bauwasser, Baustrom

3.5
Der AN hat eigenverantwortlich für die Beleuchtung seiner Arbeitsstätte gemäß aktueller BGR 131 Teil 1 und Teil 2 zu sorgen.

3.6
Die Lagerung feuergefährlicher Stoffe bedarf einer ausdrücklichen Zustimmung des AG.

3.7
Das Heranführen der Ver- und Entsorgungsleistungen für die Baudurchführung zu und von den vom AG bereitgestellten Anschlüssen zählt zur eigenen Baustelleneinrichtung.

3.8
Werden durch Fahrzeuge des AN oder seiner Erfüllungsgehilfen öffentliche Straßen, Wege und Plätze in Folge der Bauarbeiten verschmutzt, sind diese unverzüglich zu reinigen. Diese Arbeiten gehören zu den Nebenleistungen.

3.9
Aufgrund der Aufteilung in zwei Bauabschnitte ist die Baustelleneinrichtung (BE) sowie sämtliche Schutzmaßnahmen (insb. Staubschutzwände gemäß Punkt 6) ggf. zwischen den Abschnitten umzusetzen oder neu zu errichten. Die Kosten für die Remobilisierung und das Umsetzen der BE zwischen den Bauabschnitten sind in die entsprechenden Positionen des Leistungsverzeichnisses einzukalkulieren

4. Arbeitszeiten

Die Arbeitszeiten sind wie folgt festgelegt:
Mo. - Sa. 6:00 - 20:00
Einschränkungen durch die Nutzer sind zu erwarten. Geräusch- und erschütterungsintensive Arbeiten sind in Abstimmung mit der FBB / Bauleitung durchzuführen.

Die Arbeiten finden im laufenden Betrieb des Gebäudes A26 statt.

Eine lärmarme Baustelle ist grundsätzlich anzustreben.

Arbeiten am Samstag sind möglich, unterliegen jedoch einer strikten Anmeldepflicht. Die Anmeldung muss rechtzeitig über die Bauleitung erfolgen. Ohne bestätigte Anmeldung ist ein Zutritt über die Pforte nicht möglich.

5. Immissionsschutzmaßnahmen

Die im Immissionsschutzgesetz (BlmSchG) festgelegten maximalen Schallpegel dürfen vom AN bei der Durchführung der Bauleistungen nicht überschritten werden. Vom AN sind ausschließlich schallgedämmte Baumaschinen zu verwenden. Bei der Ausführung der Arbeiten sind die Bestimmungen über die Bekämpfung des Baulärms unbedingt einzuhalten.

6. Ordnungsmaßnahmen

Nicht vermeidbare Verschmutzungen, Verpackungsreste, demontierte Bauteile, Materialien etc. sind nach Fertigstellung der Tagesleistungen zu beseitigen. Eine Zwischenlagerung auf der Baustelle ist nicht möglich. Anfallende Rest- und Schuttmaterialien sowie Verpackungsmaterialien sind täglich zu räumen, nach Arten zu trennen und in Behältern des AN zu sammeln. Das Sammelgut ist vom Auftragnehmer entsprechend der gesetzlichen Regelungen fachgerecht zu entsorgen. Wenn nicht anders erwähnt, sind die Kosten der Entsorgung inkl. aller Gebühren und Entgelte in die Einzelpositionen einzurechnen.

Maschinen und Geräte sind mit einer wirksamen Absaugung zu versehen, Stäube sind an der Entstehungsstelle möglichst vollständig zu erfassen und gefahrlos zu entsorgen.

Verschmutzungen an nicht von Bauarbeiten betroffenen Bauteilen und Räumen sind zu vermeiden bzw. umgehend auf eigene Kosten zu beseitigen.

Verunreinigungen und Schuttreste, die von den Arbeiten herrühren, sind umgehend rückstandsfrei auf eigene Kosten zu entfernen. Fertig gestellte Bereiche sind besenrein zu übergeben.

6.1
Zur Trennung der Baustellenbereiche vom laufenden Dienstbetrieb sind staubdichte Trennwände (Systemwände oder Holzständerwerk mit Folienbeplankung) herzustellen. Im Bereich denkmalgeschützter Substanz (Stuck, Parkett) sind diese zerstörungsfrei und ohne mechanische Verankerung in der Substanz (z.B. mittels Klemmstützen) zu errichten.

7. Qualitätsmanagement

Der AN ist verpflichtet, ausschließlich Bauprodukte und Bauarten zu verwenden, die dem öffentlichen Baurecht entsprechen, d.h. der Brandenburger Bauordnung §14 bis 22.
Der AN ist verpflichtet, die Güte und Eignung der von ihm zur Verwendung vorgesehenen Baustoffe und Bauteile nachzuweisen.
Der AN hat dem AG den Nachweis der Überwachung (Güteüberwachung) der zu liefernden Stoffe entsprechend den betreffenden DIN-Normen zu erbringen.
Die Eignung sämtlicher Bauprodukte und Bauarten ist vom AN unaufgefordert vorzulegen.
Kosten, die dem AN im Zusammenhang mit Eignungsprüfungen, Prüfzeugnissen, Zulassungen, Zustimmungen im Einzelfall entstehen, werden nicht
besonders vergütet.
Für Bauprodukte und Bauarten die einer Zulassung oder eines Prüfzeugnisses bedürfen, muss die Gültigkeit dieser Zulassung oder Prüfzeugnisses mindestens sechs Monate über den voraussichtlichen Abnahmetermin hinausgehen.
Für nicht ausdrücklich vorgeschriebene, vom AN vorgeschlagene Bauprodukte und Bauarten, für die keine Normen bestehen, ist vor Arbeitsaufnahme die technische und wirtschaftliche Verwendbarkeit vom AN nachzuweisen.

8. Berichtswesen

Der AN ist verpflichtet ein Bautagebuch zu führen, aus dem die täglichen Bauaktivitäten ersichtlich sind. Im Besonderen sind im Bautagebuch einzutragen:

- Wetter, Temperatur
- Belegschaftsstärke
- Bauleistungen
- Baustoff- / Bauteilprüfungen
- Eingang von Ausführungsunterlagen
- Anweisungen des AG
- besondere Vorkommnisse

9. Baustellenbesetzung

Die Baustelle ist grundsätzlich vom Auftragnehmer mit mindestens einem leitenden Mitarbeiter zu besetzen, der ständig auf der Baustelle ansprechbar ist.

Der An verpflichtet sich an den regelmäßigen Baubesprechungen teilzunehmen. Ein entsprechendes Protokoll zur Baubesprechung wird durch die AG-Bauleitung erstellt.

10. Ausführungsunterlagen

Die vom AN verwendeten Ausführungsunterlagen müssen den Freigabevermerk des AG oder seines Erfüllungsgehilfen tragen.
Ungültige Unterlagen sind als solche zu kennzeichnen und als Beweismittel aufzubewahren. Nicht freigegebene Unterlagen dürfen nicht verwendet werden. Dies entbindet den AN nicht von seiner Prüfungs- und Hinweispflicht.

Folgende Unterlagen liegen der Ausschreibungsunterlage bei:
- Plansatz Objektplanung
- Bauzeitenplan

11. Ausführungszeiten

Die Bauarbeiten beginnen am 30.03.2026. Die voraussichtlichen Ausführungsfristen für die einzelnen Abschnitte sind:
- BA 1: 25.05.2026 - 26.06.2026
- BA 2: 19.10.2026 - 20.11.2026
Ein detaillierter Rahmenterminplan ist Bestandteil der Vergabeunterlagen.

12. Überprüfungs- und Nachfolgeklausel

Sollte das Vertragsverhältnis vorzeitig gem. VOB/B §§ 8 und 9 beendet werden, behält sich das PIK einen Auftragnehmerwechsel nach § 132 Abs. 2 Nr. 1 GWB vor. In diesem Fall ist für das PIK der unmittelbare Zuschlag des nächst bestplatzierten Angebotes gemäß § 132 Abs. 2 Nr. 4 GWB zulässig.

## Technische Vorbemerkungen
Bodenbelagsarbeiten

Technische Vorbemerkungen

Mitgeltende Normen und Regeln

Allgemeines

Es gelten jeweils die Normen und Regeln in der zum Vertragsschluss gültigen Fassung einschließlich der Änderungen, Berichtigungen und Beiblätter.

Soweit in der Leistungsbeschreibung auf Technische Spezifikationen, z. B. nationale Normen, mit denen Europäische Normen umgesetzt werden, europäische technische Zulassungen, gemeinsame technische Spezifikationen, Internationale Normen, Bezug genommen wird, werden auch ohne den ausdrücklichen Zusatz: „oder gleichwertig“, immer gleichwertige Technische Spezifikationen in Bezug genommen.

Angaben zu Stoffen und Bauteilen

Das eingebaute Material muss dem Muster entsprechen; eine Bestätigung des Musters durch den Auftraggeber ist einzuholen.

Die Wahl des Klebers bleibt dem Auftragnehmer überlassen, wenn im Leistungstext kein bestimmter Kleber vorgegeben ist. Die Klebstoffe sind nach den Verarbeitungsvorschriften der Hersteller zu verarbeiten.

Es dürfen nur Vorstriche und Kleber verwendet werden, die zu den Ersatzstoffen nach TRGS 610 zählen.

Angaben zur Ausführung

Allgemeines

Vor Ausführungsbeginn hat der Auftragnehmer mit dem Auftraggeber festzulegen, wo das zu verwendende Material auf der Baustelle gelagert werden kann, um gegenseitige Störungen der am Bau beteiligten Handwerker während der Bauausführung zu vermeiden.

Vor der Durchführung von Stemm-, Bohr- und Einsetzarbeiten an Estrichen sowie geputzten Wänden und Decken sind Leitungen mit einem Suchgerät zu orten.

Vor Beginn der Arbeiten sind die tatsächlichen Einbauhöhen bezogen auf das gesamte Ausbausystem mit der Bauleitung abzustimmen, falls unzulässige Toleranzen oder Änderungen des geplanten Fußbodenaufbaus festgestellt oder vermutet werden.

Bei Schleifarbeiten im Trockenverfahren sind Absauggeräte zu verwenden.

Beim Einbau von Holzspanplatten auf alte Dielenböden ist auf einen ausreichenden Randabstand zwischen Fußboden und Wand zu achten. Er soll 2 mm je m Raumtiefe betragen, mindestens jedoch 10 mm. Die Lüftung der vorhandenen Holzbalkendecke muss in jedem Gefach garantiert sein

Sind Schleifen und Spachteln vorgesehen, so bleiben die Anzahl der Schleifgänge und Spachtelaufträge sowie die Wahl der richtigen Körnung dem Auftragnehmer überlassen und sind auf die vorgesehene Beschichtung einzustellen.

Oberflächenfertige Laminate sind mit besonderer Vorsicht einzubauen. Kratzer und Eindrücke gelten als wesentliche Mängel.

Wenn für längenorientierten Beläge wie Laminatböden oder Beläge mit längenorientierten Mustern im Leistungstext keine Verlegerichtung vorgegeben ist, ist diese vor Beginn der Verlegung mit dem Auftraggeber abzustimmen.

Das Verlegen von Streifen gemäß Abschnitt 3.4.7 ATV DIN 18365 ist nur zulässig, wenn dadurch zusätzlicher Verschnitt vermieden wird.

Zu verlegendes Material innerhalb einer zusammenhängenden Fläche muss aus einer gemeinsamen Charge stammen. Ist es aus produkttechnischen Gründen unvermeidbar, dass leichte Struktur- und Farbunterschiede auftreten können, so ist der Auftraggeber vorher auf diesen Umstand hinzuweisen und um sein Einverständnis zu ersuchen.

Nach Fertigstellung der Arbeiten hat der Auftragnehmer dem Auftraggeber eine Liste über die verlegten Beläge, gegliedert nach Verwendungsort, Produktbezeichnung und Hersteller für spätere Nachbestellungen zu übergeben.

Der Auftragnehmer hat die verlegten Beläge bis zur Abnahme gegen Beschädigung und Verschmutzung durch Abdecken mit Folie, Abdeckpapier oder dergleichen zu schützen.

Sonstige Angaben

Der Auftragnehmer hat dafür Sorge zu tragen, dass während der Ausführung seiner Leistungen immer mindestens ein fließend deutsch sprechender Mitarbeiter seiner Firma auf der Baustelle anwesend ist.

Zu den auf der Baustelle vorzuhaltenden Ausführungsunterlagen zählt neben den Ausführungsplänen auch eine Ausfertigung dieser Leistungsbeschreibung.

## Bodenbelagsarbeiten
Datum: 10.02.2026

### 1 Baustelleneinrichtung

*Hinweis: Einrichten, Vorhalten und Beräumen der Baustelleneinrichtung*
Die Baustelle ist für sämtliche, in der Leistungsbeschreibung aufgeführten Leistungen einzurichten. Die Baustelleneinrichtung ist in die Einheitspreise einzukalkulieren. Besondere Leistungen werden gesondert vergütet.

- Baustellenbeleuchtung
- Maschinen, Geräte, Werkzeuge
- Begehbare Abdeckungen

#### 1.1 Schutzmaßnahmen

**1.1.1 Schutz zur Vermeidung von Schäden, Boden**
Besonderer Schutz zur Vermeidung von Schäden durch den Baubetrieb und durch vorzeitige Benutzung, bestehend aus Nadelfilz, einschl.  Beseitigung nach ca. 6 Wochen, nur aufgrund besonderer Aufforderung auf Anweisung durch Bauleitung und AG (zwischenzeitliche Reparaturen und/oder Ergänzungen auf Nachweis).
Menge: 420,000 m2

### 2 Bodenbelagsarbeiten

#### 2.1 Vorbereitende Maßnahmen

**2.1.1 Reinigung des Untergrunds**
Untergrund mit Besen grob abfegen und anschließend mit Industriestaubsauger staubfrei absaugen. Abtransport und Entsorgung der Schmutzmassen.
Menge: 420,000 m2

**2.1.2 Nivellement**
Unterkonstruktion auf Ebenflächigkeit prüfen mittels Flächennivellement, einschl. Messprotokoll.
Menge: 420,000 m2

**2.1.3 Untergrundspachtelung für elastische und textile Beläge**
Fachgerechte Vorbereitung des Untergrundes für die Aufnahme von Linoleum und Teppichbelägen mit einer Gesamtdicke von 2,5 mm bis 5,0 mm.

Untergrundprüfung des bestehen Untergrunds auf Festigkeit, Feuchte und Tragfähigkeit.

Untergrund Bestand:
- Annahme Sockelgeschoss: Verbundestrich
- Annahme Hochparterre: Holzwerkstoffplatte mit Nivelliermasse

Mechanische Vorbereitung der Fläche durch Schleifen und industrielles Absaugen zur Entfernung haftungsmindernder Schichten.

- Grundierung des gereinigten Untergrundes mit einem systemabgestimmten Haftvermittler als Haftbrücke.
- Liefern und Aufbringen einer selbstverlaufenden, spannungsarmen und kunststoffvergüteten Spachtelmasse.
- Schichtdicke: im Mittel ca. 3 mm bis 5 mm zum Ausgleich von Unebenheiten und zur Herstellung der Saugfähigkeit.
- Anforderung: Erzielung einer verlegereifen Oberfläche gemäß DIN 18202, Tabelle 3, Zeile 4 (erhöhte Anforderungen an die Ebenheit für dünnschichtige Beläge).
Menge: 420,000 m2

**2.1.4 Scheinfuge/Riss schließen**
Kraftschlüssiges Schließen von Scheinfugen/Rissen im Untergrund mit Zweikomponenten-Reaktionsharz.
Menge: 15,000 m

#### 2.2 Teppiche, Büroräume

**2.2.1 Web-Teppichfliesen, verzahnt, NK 33, ca. 20 dB**
Hochbelastbarer Bodenbelag aus gewebten Teppichmodulen liefern und auf vorbereitetem Untergrund verlegen. Inkl. Anarbeiten an alle Rück- und Vorsprünge/Raumkanten etc.

Herstellungsart: Gewebte Schlinge nach ISO 2424.
Material: 100% Polyamid 6.6 (PA6.6), continue gefärbt.

Format: Modulform mit präzisionsgeschnittenen (lasergeschnittenen) Kanten zur Erzielung eines homogenen Oberflächenbildes ohne sichtbare Stöße.

Rückenausrüstung: Akustik-Vliesrücken aus 100% recyceltem PET, bitum- und PVC-frei.

Technische Werte: Gesamtdicke ca. 5,0 mm, Gesamtgewicht ca. 3.000 g/m².

Leistungseigenschaften: Nutzungsklasse 33 (Objektbereich gewerblich-stark), extrem geeignet für intensiven Stuhlrollengebrauch (EN 985), antistatisch.

Akustik: Trittschallverbesserungsmaß ca. 20 dB (ΔLw), Schallabsorptionsgrad ca. 0,20 αw.

Ökologie/Raumluft: Zertifiziert nach Indoor Air Comfort GOLD, M1 und GUT.
Brandschutz: Schwerentflammbar nach EN 13501-1, Klasse Bfl-s1.

Verlegung: Vollflächige Fixierung/Klebung gemäß Herstellervorgabe, passgenau verzahnt.

Farbauswahl: Die endgültige Farbwahl erfolgt durch den Auftraggeber (AG) nach Auftragserteilung.

Bemusterung: Auf Verlangen der Bauleitung sind bis zu drei Original-Musterfliesen im gewählten Farbton zur Ansicht im Objekt (Lichtprobe) kostenfrei zur Verfügung zu stellen.

Zertifizierung: BREEAM

Produkt: Fletco Carpets A/S, Nordic Living, oder glw.

Angeb. Fabrikat: '........................................' (Hersteller+Produktserie)

Materialpreis einschl. Transportkosten: '........................................' €/m2

Lohnkosten Verlegung inkl. Befestigung: '........................................' €/m2

Ort: siehe Bodenbelagsplan
Menge: 370,000 m2

**2.2.2 Holzschwelle Bestand mit Teppich belegen**
Belag wie in Position zuvor, jedoch auf Holzschwelle, Breite bis 110cm, T bis 55cm
Menge: 11,000 St

#### 2.3 Linoleum, Nebenräume

**2.3.1 Linoleum 2,5 mm, NK 34, Farbe nach Bemusterung**
Bodenbelag aus Linoleum nach DIN EN ISO 24011 liefern und auf vollflächig gespachteltem Untergrund im Dünnbettverfahren verkleben. Inkl. Anarbeiten an alle Rück- und Vorsprünge/Raumkanten etc.

Materialdicke:  2,5 mm (ISO 24346).
Bahnenbreite:  200 cm.
Nutzungsklasse:  mind. 33 (starke Nutzung)
Optik:  Oberfläche glatt, Struktur marmoriert oder fein
  gesprenkelt, nach Wahl des AG, gemäß
  Herstellerkollektion
Farbwahl:  Der Farbton wird nach Auftragserteilung durch den
  AG aus der vollständigen Standard-Kollektion des
  Herstellers bemustert. Hierzu sind
  Original-Musterkarten vorzulegen.
Eigenschaften:  weichmacherfrei, geeignet Stuhlrollen Typ W
Hygiene:  natürliche antibakterielle und antivirale Eigenschaften
  gemäß geltender ISO-Normen.
Zertifizierung:  Nachweis über Blauen Engel und Cradle to Cradle  (mind. Silber). TVOC-Emissionswerte nach 28 Tagen
  < 10 µg/m³.
Ausführung:  Inklusive thermischer Verschweißung der Fugen mit
  farblich passendem Schmelzdraht für eine homogene
  Oberflächenoptik.

Angeb. Fabrikat: '........................................' (Hersteller+Produktserie)

Materialpreis einschl. Transportkosten: '........................................' €/m2

Lohnkosten Verlegung inkl. Befestigung: '........................................' €/m2

Ort: siehe Bodenbelagsplan
Menge: 55,000 m2

**2.3.2 Silikon, farblich auf Bodenbelag abgestimmt**
Elastischer Fugenverschluss auf Silikonbasis.

Fugenbreite:  6 - 8 mm i.M
Farbton:  gemäß Bodenbelag
Menge: 10,000 m

#### 2.4 Zubehör/Einbauteile/Anarbeiten

**2.4.1 Trennschiene zwischen Bodenbelägen**
Übergangsprofil aus Edelstahl mit Befestigungsschenkel als stufenlosen Übergang vom Fliesenbelag zum angrenzenden Belag liefern und unter Beachtung der Herstellerangaben fachgerecht einbauen.

Fugenbreite: bis 10 mm

angebotenes Fabrikat: '........................................'
Menge: 25,000 m

**2.4.2 Treppenkantenprofil, Türschwellen Hochparterre**
Treppenkantenprofil, aus Aluminium, eloxiert, Sonderfarbton gemäß Teppichbelag, für Belagdicke bis 5 mm, sichtbare Breite 25 mm, sichtbare Höhe 25 mm, an Treppenbelag anpassen, mechanisch befestigen, Untergrund Holzschwelle.
Menge: 25,000 m

**2.4.3 Anarbeiten an Steigleitungen**
Anarbeiten der Bodenbeläge (Linoleum/Textil) an Steigleitungen, Durchmesser bis 50mm
Menge: 65,000 St

### 3 Zusätzliche Leistungen

#### 3.1 Stundenleistungen

*Hinweis*
Eine Abrechnung als Stundenlohnarbeiten ist nur nach ausdrücklicher vorheriger Zustimmung des Auftraggebers zulässig. Siehe: Zusätzliche Vertragsbedingungen, Punkt 17

**3.1.1 Stundenlohnarbeiten, Meister**
Arbeiten, welche nicht in den Positionen erfasst sind und gegen Nachweis zur Ausführung kommen: Meister
Menge: 1,000 h

**3.1.2 Stundenlohnarbeiten, Vorarbeiter**
Arbeiten, welche nicht in den Positionen erfasst sind und gegen Nachweis zur Ausführung kommen: Vorarbeiter
Menge: 5,000 h

**3.1.3 Stundenlohnarbeiten, Fachwerker**
Arbeiten, welche nicht in den Positionen erfasst sind und gegen Nachweis zur Ausführung kommen: Fachwerker
Menge: 5,000 h

**3.1.4 Stundenlohnarbeiten, Helfer**
Arbeiten, welche nicht in den Positionen erfasst sind und gegen Nachweis zur Ausführung kommen: Helfer
Menge: 5,000 h

**3.1.5 Zulage: Sonn- und Feiertage**
Arbeiten an Sonn- und Feiertagen, auf ausdrückliche Anforderung der Bauleitung, als Zulage.
Menge: 1,000 h
